# Volumenräumung
Angebotsaufforderung (GAEB DA XML 3.1, DA83)
Währung: EUR
Erstellt mit: G&W CALIFORNIA PRO, CALIFORNIA PRO V15.1.02, 17.06.2026

## Kampfmittelräumung
Datum: 17.06.2026

### 01 Vorbereitung

#### 01.01 Vorbereitung

**01.01.0001 Räumstelleneinrichtung**
Räumstelleneinrichtung mit Munitionssammelstelle und allen notwendigen Bestandteilen nach BfR Kampfmittelräumung. Fahrzeuge (Land- und Wasserfahrzeuge, sowie Transportgefäße), Maschinen (v.a. Siebmaschine mit vorgeschaltetem Magnet- oder Wirbelstromabscheider zur Aufbereitung des Aushubs im Rahmen der Volumenräumung. ), Geräte, Werkzeuge und sonstige Betriebsmittel, die zur vertragsgemäßen Ausführung der Bauleistungen erforderlich sind, auf die Baustelle transportieren, bereitstellen und soweit der Geräteeinsatz nicht gesondert vergütet wird, betriebsfertig aufstellen einschl. der dafür notwendigen Arbeiten und nach Beenden der Arbeiten wieder räumen und abtransportieren.
Aufgrund der Größe und Komplexität der Baustelle werden die Nebenleistungen gemäß 4.1.1 zum Einrichten und Räumen der Baustelle abweichend von der VOB-Teil C DIN 18299 als selbstständige Position ausgeschrieben und sind hier ausnahmsweise (gemäß 0.4.1 Nebenleistungen), wie hier beschrieben, zu kalkulieren. Alle anderen Nebenleistungen wie Vorhalten der Baustelleneinrichtung usw. gemäß VOB-Teil C DIN 18299 bleiben davon unberührt.
Die erforderlichen Container für Baubüros, Unterkünfte, WCs, Werkstätten, Lager, sind, soweit erforderlich, nach Bedarf vom AN zu kalkulieren antransportieren, aufbauen und einrichten. Auf der Baustelle steht nur im Bereich der Baustelleneinrichtungsfläche am linken Ufer Strom und Wasser für die Versorgung von Containern und Sanitäreinrichtungen Verfügung. Darüber hinaus gehender Bedarf muss vom AN kalkuliert werden.
Menge: 1,000 psch

**01.01.0002 Beschilderung Räumstelle und Fluchtweg**
Beschilderung der Räumstelle und Kennzeichnung der Fluchtwege auf beiden Ufern
Menge: 1,000 psch

**01.01.0003 Behälter bereitstellen auf BE-Fläche, Deckel abschließbar 5-7 m3 für Metallschrott nicht schadstoffbelastet**
Behälter einmalig liefern und bereitstellen, mit Deckel, abschließbar, Behältergröße 5 bis 7 m3, Metallschrott, unsortiert, nicht schadstoffbelastet. Der Behälter ist nach den Vorgaben der Bauüberwachung mit den jeweiligen Abfallschlüsseln der Abfallverzeichnis-Verordnung - AVV zu beschriften. Behälter nach Ende der Kampfmittelräumung  einmalig abtransportieren.

Die Leerung des Behälters und die Entsorgungskosten sind hier nicht zu kalkulieren. Die Leerung wird in der Position 01.01.0005 zu berechnen. Dort wird auch die Übernahme der Deponierungskosten geregelt.
Menge: 1,000 St

**01.01.0004 Behälter bereitstellen auf BE-Fläche, Deckel abschließbar 5-7 m3 für Mischabfälle**
Behälter einmalig liefern und bereitstellen, mit Deckel, abschließbar, Behältergröße 5 bis 7 m3, für Abfälle aus dem Aushubmaterial der Volumenräumung. Der Behälter ist nach den Vorgaben der Bauüberwachung mit den jeweiligen Abfallschlüsseln der Abfallverzeichnis-Verordnung - AVV zu beschriften. Behälter nach Ende der Kampfmittelräumung einmalig abtransportieren.

Die Leerung des Behälters und die Entsorgungskosten sind hier nicht zu kalkulieren. Die Leerung wird in der Position 01.01.0005 zu berechnen. Dort wird auch die Übernahme der Deponierungskosten geregelt.
Menge: 1,000 St

**01.01.0005 Leerung bzw. Wechsel der Behälter (ohne Deponierungskosten)**
Leerung bzw. Wechsel der Behälter aus den Positionen 01.01.0003 und 01.01.0004, inklusive Ab- und (Wieder-)Anfahrt.

Die Entsorgung muss gemäß Kreislaufwirtschaftsgesetz mit Vorlage der Nachweise erfolgen. Die Kosten der Deponierung werden vom AG nach Vorlage der Deponiescheine übernommen.
Menge: 6,000 St

**01.01.0006 Gefährdungsbeurteilung**
zur Abstimmung mit dem Sicherheits- und Gesundheitskoordinator des Bauherrn und zur Vorlage vor Beginn der Arbeiten.
Menge: 1,000 psch

**01.01.0007 Einmaliges Umsetzen der Siebanlage im Maßnahmengebiet**
Einmaliges Umsetzen der Siebanlage im Maßnahmengebiet. Die 2 Standorte sind in der Anlage B3-2404_NeckarOst_LV04_Volumenraeumung_Maßnahmen eingetragen.
Menge: 1,000 St

### 02 Kampfmittelräumung

#### 02.01 Einzelpunkträumung

**02.01.0001 Abtrag Oberboden**
Schichtweiser Abtrag des Oberbodens mit Vegetationsdecke (bauseits gemähte Wiese) (Abtragstärke D≈0,25 m) mit Verlagerung zum Ort der Zwischenlagerung (Entfernung etwa 100 m).
Die Mengenermittlung für Abrechnung erfolgt nach Aufmaß über die Abtragsfläche.
Menge: 11129,000 m²

**02.01.0002 Aufsetzen Oberboden in Mieten**
Aufsetzen des abgetragenen Oberbodens inkl. Vegetationsdecke zur Zwischenlagerung in Mieten nach DIN 19639. Die Rückverlagerung des Oberbodens und das Andecken erfolgt durch ein Folgegewerk und ist hier nicht zu kalkulieren.
Ermittlung der Menge über die abgetragene Fläche und die Abtragshöhe.
Menge: 2782,250 m³

**02.01.0003 Oberflächensondierung**
Magnetische Untersuchung mit digitaler Messwerterfassung im Sondierbereich bis min. 3,0 m Freigabetiefe, GPS-Pfad und Protokollierung, inkl. Umsetzen und Kalibrierung.

Die Fläche entspricht den in der Anlage "B3-2404_NeckarOst_LV04_Volumenraeumung_Maßnahmen" dargestellten Flächen ohne die Flächen der Volumenräumung.
Abgerechnet wird diese Fläche nach Vorlage der Sondierergebnisse in Kartenform.
Menge: 33806,000 m²

**02.01.0004 Auswertung Sondierung**
Rechnergestützte Auswertung aller geophys. Untersuchungen aus Oberflächensondierung im Untersuchungsgebiet inkl. Interpretation der Ergebnisse
Menge: 1,000 psch

**02.01.0005 Freilegung Störkörper bis 0,1 m Tiefe und Wiederauffüllung**
Freilegung Störkörper bis 0,1 m Tiefe nach
- DIN 18323
- DIN 18300
- DIN 4124
mit seitlicher Lagerung des Aushubmaterials nach Homogenbereichen.
Kleinflächendetektion per Handsonde, ordnungsgemäße Verpackung aufgefundener Kampfmittel und Transport zu Munitionssammelstelle oder Vorbereitung zur Abholung durch Kampfmittelbeseitigungsdienst BW. Ausgrabung von nicht kampfmittelbelasteten, metallischen Objekte, Bauschutt, Fundamentreste und künstliche Auffüllungen dürfen nicht wieder zur Verfüllung verwendet werden und müssen zur Sammelstelle (siehe Anlage B3-2404_NeckarOst_LV04_Volumenraeumung_Maßnahmen) transportiert werden.
Verwertbare und nicht verwertbare Abfälle sind voneinander zu trennen bzw. getrennt zu halten. Die Entsorgung (Transport zur Deponie) von Metallschrott und Abfällen wird in einer gesonderten Position vergütet.
Einschließlich Wiedereinbau des Aushubs im direkten Anschluss an die Bergung von Störkörpern nach Homogenbereichen in der ursprünglichen Schichtung. Nachverdichten bis zur Lagerungsdichte des anstehenden Bodens und Anarbeitung des Profils an Bestand. Nachsondierung der geräumten Bereiche nach Erreichen der erforderlichen Aushubtiefe.
Menge: 44,000 St

**02.01.0006 Freilegung Störkörper bis 1,0 m Tiefe und Wiederauffüllung**
Freilegung Störkörper bis 1,0 m Tiefe nach
- DIN 18323
- DIN 18300
- DIN 4124
mit seitlicher Lagerung des Aushubmaterials nach Homogenbereichen.
Kleinflächendetektion per Handsonde, ordnungsgemäße Verpackung aufgefundener Kampfmittel und Transport zu Munitionssammelstelle oder Vorbereitung zur Abholung durch Kampfmittelbeseitigungsdienst BW. Ausgrabung von nicht kampfmittelbelasteten, metallischen Objekte, Bauschutt, Fundamentreste und künstliche Auffüllungen dürfen nicht wieder zur Verfüllung verwendet werden und müssen zur Sammelstelle (siehe Anlage B3-2404_NeckarOst_LV04_Volumenraeumung_Maßnahmen) transportiert werden.

Verwertbare und nicht verwertbare Abfälle sind voneinander zu trennen bzw. getrennt zu halten. Die Entsorgung (Transport zur Deponie) von Metallschrott und Abfällen wird in einer gesonderten Position vergütet. abzurechnen.
Einschließlich Wiedereinbau des Aushubs im direkten Anschluss an die Bergung von Störkörpern nach Homogenbereichen in der ursprünglichen Schichtung. Nachverdichten bis zur Lagerungsdichte des anstehenden Bodens und Anarbeitung des Profils an Bestand. Nachsondierung der geräumten Bereiche nach Erreichen der erforderlichen Aushubtiefe.
Menge: 660,000 St

**02.01.0007 Freilegung Störkörper bis 2,0 m Tiefe und Wiederauffüllung**
Freilegung Störkörper bis 2,0 m Tiefe nach
- DIN 18323
- DIN 18300
- DIN 4124
mit seitlicher Lagerung des Aushubmaterials nach Homogenbereichen.
Kleinflächendetektion per Handsonde, ordnungsgemäße Verpackung aufgefundener Kampfmittel und Transport zu Munitionssammelstelle oder Vorbereitung zur Abholung durch Kampfmittelbeseitigungsdienst BW. Ausgrabung von nicht kampfmittelbelasteten, metallischen Objekte, Bauschutt, Fundamentreste und künstliche Auffüllungen dürfen nicht wieder zur Verfüllung verwendet werden und müssen zur Sammelstelle (siehe Anlage B3-2404_NeckarOst_LV04_Volumenraeumung_Maßnahmen) transportiert werden.

Verwertbare und nicht verwertbare Abfälle sind voneinander zu trennen bzw. getrennt zu halten. Die Entsorgung (Transport zur Deponie) von Metallschrott und Abfällen wird in einer gesonderten Position vergütet.
Einschließlich Wiedereinbau des Aushubs im direkten Anschluss an die Bergung von Störkörpern nach Homogenbereichen in der ursprünglichen Schichtung. Nachverdichten bis zur Lagerungsdichte des anstehenden Bodens und Anarbeitung des Profils an Bestand. Nachsondierung der geräumten Bereiche nach Erreichen der erforderlichen Aushubtiefe.
Menge: 259,000 St

**02.01.0008 Freilegung Störkörper bis 3,0 m Tiefe und Wiederauffüllung**
Freilegung Störkörper bis 3,0 m Tiefe nach
- DIN 18323
- DIN 18300
- DIN 4124
mit seitlicher Lagerung des Aushubmaterials nach Homogenbereichen.
Kleinflächendetektion per Handsonde, ordnungsgemäße Verpackung aufgefundener Kampfmittel und Transport zu Munitionssammelstelle oder Vorbereitung zur Abholung durch Kampfmittelbeseitigungsdienst BW. Ausgrabung von nicht kampfmittelbelasteten, metallischen Objekte, Bauschutt, Fundamentreste und künstliche Auffüllungen dürfen nicht wieder zur Verfüllung verwendet werden und müssen zur Sammelstelle (siehe Anlage B3-2404_NeckarOst_LV04_Volumenraeumung_Maßnahmen) transportiert werden.
.
Verwertbare und nicht verwertbare Abfälle sind voneinander zu trennen bzw. getrennt zu halten. Die Entsorgung (Transport zur Deponie) von Metallschrott und Abfällen wird in einer gesonderten Position vergütet.
Einschließlich Wiedereinbau des Aushubs im direkten Anschluss an die Bergung von Störkörpern nach Homogenbereichen in der ursprünglichen Schichtung. Nachverdichten bis zur Lagerungsdichte des anstehenden Bodens und Anarbeitung des Profils an Bestand. Nachsondierung der geräumten Bereiche nach Erreichen der erforderlichen Aushubtiefe.
Menge: 24,000 St

**02.01.0009 Freigabe des Räumbereichs Einzelpunkträumung**
Freigabe der geräumten Bereiche mit Übergabe einer Freigabekarte und Übermittlung digitaler Daten zu freigegebenen Fläche getrennt für linkes und rechtes Ufer.
Menge: 1,000 psch

### 03 Räumung Störflächen

#### 03.01 Volumenräumung

**03.01.0001 Aushub unter baubegl. Kampfmittelräumung**
Sondierung der Abtragsschichten auf signalstarke Störkörper für punktuelle Räumung. Volumenräumung mit schichtweisem Abtrag für nachfolgende Bearbeitung bis in etwa 3,0 m Tiefe. Transport zur Lagerung von mit Trümmer-/Bauschutt verunreinigtem Aushubmaterial zur Aufbereitungsanlage in max. 100 m Entfernung vom Aushubbereich oder Transport und Aufsetzen in Mieten von nicht verunreinigtem Aushub nach Homogenbereichen in max. 100 m Entfernung vom Aushubbereich.
Aushubüberwachung durch einen Feuerwerker und Munitionsfachkundigen zur ständigen Beobachtung und Absicherung der Aushubarbeiten, Kleinflächendetektion per
Handsonde. Inklusive Bergung, ordnungsgemäßer Verpackung aufgefundener Kampfmittel und Transport zu Munitionssammelstelle oder Vorbereitung zur Abholung durch Kampfmittelbeseitigungsdienst BW.
Ausgrabung von nicht kampfmittelbelasteten, metallischen Objekten bis zu einer maximalen Objektgröße von d= 1,00 m oder bis 250 kg, Transport zur Sammelstelle.
Verwertbare und nicht verwertbare Abfälle sind voneinander zu trennen bzw. getrennt zu halten.
Visuell erkennbare Abfälle, wie Dachpappe und andere erkennbare Objekte sind händisch auszusortieren und im Abfallbehälter zu deponieren.
Nachsondierung der flächig geräumten Bereiche nach Erreichen der erforderlichen Aushubtiefe.

Die Abrechnung erfolgt nach Aufmaß der Baugrube und Vergleich mit dem Urgelände.
Menge: 11167,000 m³

**03.01.0002 Aufbereitung des verunreinigten Aushubs mit Siebanlage**
Aufnehmen des verunreinigten Aushubs von Haufwerken neben der Siebanlage. Visuell erkennbare Abfälle, wie Dachpappe und andere erkennbare Objekte sind vor dem Einfüllen in die Siebanlage händisch auszusortieren und im Abfallcontainer zu deponieren. Aufbereitung des Aushubs in Siebanlage mit vorgeschaltetem Magnet- oder Wirbelstromabscheider. Siebung in Fraktionen mit drei Sieben mit Loch- und Stabweiten zwischen 16-32 mm, 64-120 mm, 200-250 mm.

Die Abrechnung erfolgt über die Menge der Position 03.01.0001 abzüglich der Teilmengen für Abfälle und des nicht verunreinigten Materials.
Menge: 9847,000 m³

**03.01.0003 Aufsetzen in Mieten**
Transport zur Zwischenlagerung des in der Siebanlage aufbereiteten Materials und aufsetzen in Mieten in maximal 100 m Entfernung zur Siebanlage, getrennt nach Korngrößengruppen.

Abgerechnet wird die gleiche Menge, die in Pos. 03.01.0002 aufbereitet worden ist.
Menge: 9847,000 m³

**03.01.0004 Aufbruch und Rückbau asphaltierter Bereich**
Aufbruch der asphaltierten Fläche und Rückbau bis zur Tragschicht aus Kies
Die Fläche beinhaltet die Fläche des Parkplatzes am (befestigte Fläche in grau und aspaltierte Fläche in hellgrau siehe Anlage B3-2404_NeckarOst_LV04_Volumenraeumung_Maßnahmen)
Menge: 2429,000 m²

#### 03.02 Entsorgung

**03.02.0001 Beprobung Asphalt**
Beprobung Asphalt nach Ersatzbaustoffverordnung zur Feststellung Verwertungsklasse gemäß Abfallschlüssel
Menge: 10,000 St

**03.02.0002 Entsorgung Asphalt**
Entsorgung gem. Kreislaufwirtschaftsgesetz
des Asphalts der Verwertungsklasse A gemäß Abfallschlüssel "AVV 17 03 02 Bitumengemische"
Menge: 182,175 m³

### 04 Sonstiges

#### 04.01 Dokumentation

**04.01.0001 Freigabe des Räumbereichs der Volumenräumung**
Freigabe der geräumten Bereiche mit Übergabe einer Freigabekarte und Übermittlung digitaler Daten zu freigegebenen Fläche
Menge: 1,000 psch

#### 04.02 Stundenlohn

**04.02.0001 Dokumentation Arbeiten**
Dokumentation der Kampfmittelfunde der durchgeführten Arbeiten bei Sondierung und Räumung gemäß Baufachlichen Richtlinien Kampfmittelräumung mit digitaler Übergabe der Dokumenten und Daten sowie der Sondierergebnissse.
Menge: 1,000 psch

**04.02.0002 Stillstandszeiten von Personal und Gerät**
Vom Auftragnehmer unverschuldete Stillstandszeiten, die nicht im Zusammenhang mit der Räumung von Kampfmitteln stehen und nicht aufgrund interner Prozesse des AN verursacht werden.
Menge: 8,000 h

**04.02.0003 Vor-Ort-Termine für zusätzliche Ortstermine**
Teilnahme an Auftaktbesprechung inkl. Beweissicherung (1 Termin), Abschlußbesprechung und Abnahme (1 Termin). Teilnahme an der Sicherheitsvorbesprechung mit der Gewerbeaufsicht, dem Kampfmittelbeseitigungsdienst, dem SiGekO und weiteren Vertretern des Bauhern (1 Termin). 2 weitere Termine bei Bedarf für außerordliche Besprechungen veranlasst durch den Bauherrn.
Die Teilnahmen an wöchentlichen Besprechungen zum Baufortschritt mit Übergabe von Bautagebüchern werden nicht getrennt abgerechnet und sind in die Allgemeinkosten einzukalkulieren.
Menge: 5,000 St
